# Pauschale Erhaltung Fahrbahn BAB-HV
Angebotsaufforderung (GAEB DA XML 3.2, DA83)
Projekt: A-P0630-00
Währung: EUR
Vergabeart: Öffentliche Ausschreibung
Eröffnung: 22.05.2026 11:00:00
Ende der Zuschlagsfrist: 05.06.2026
Ausführungsbeginn: 01.10.2026
Ausführungsende: 29.02.2028
Auftraggeber: Autobahn GmbH, Niederlassung Nordwest (Hannover), Autobahn GmbH-NLNordwest, Gradestraße 18, 30163 Hannover, Gradestraße 18, 30163 Hannover
Erstellt mit: GXML Toolbox V3.3 R20230829, iTWO_64 V25.0.650, 20.04.2026

## Los 3: Gehölzpflege 2026-2028
Datum: 20.04.2026
WaGr: 99_99_01

### Abschnitt 01 Gehölzrückschnitt im Seitenraum, A2

*Hinweis*
Arbeitsstelle hinter LSW. Arbeitsstelle rückwärtig von Ackerseite erreichbar. Zuwegungen zum Arbeitsbereich müssen hergestellt werden. Genehmigung für die Nutzung der Flächen einholen. Nach Beendigung der Arbeiten sind die Flächen und Wege entsprechend dem ursprünglichen Zustand wiederherzustellen.

#### Unterabschnitt 01.01 Abschnitt Km 269,300 - Km 267,650, FR Berlin

**01.01.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.01.0002 Gehölzbestand hinter LSW verjüngen**
Gehölzbestand hinter LSW (ackerseitig) streifenweise
auf einer Breite von 4 m entlang des Ackers durch Auf-den-Stock-setzen verjüngen. 100 v.H. des Streifens. Schnitthöhe ca. 10 bis 20 cm über dem Boden. Verbleibenden Bestand schonen. Beschädigte Gehölze des verbleibenden Bestands fachgerecht schneiden. Abgerechnet wird die Grundfläche des Gehölzbestands.
Standort = Böschung. Neigung der Fläche 1:1.
Zeitraum seit letzter Verjüngung über 20 bis 30 Jahre.
Mittlere Dichte des Bestandes ca. 3 St/m2.
Stammholz nach Wahl des AN verwerten.
Schnittgut nach Wahl des AN verwerten.
Menge: 6400,000 m2

**01.01.0003 Baum im Bestand hinter LSW fällen**
Baum im Bestand hinter LSW entlang des Ackers fällen.
Verbleibenden Bestand schonen.
Schnittstelle höchstens 0,25 m über dem Erdboden.
Durchmesser über 0,10 bis 0,30 m.
‑Standort = Böschung. Neigung der Fläche 1:1.
Stammholz nach Wahl des AN verwerten.
Schlagabraum nach Wahl des AN verwerten.
Menge: 110,000 St

*Hinweis*
Arbeitsstelle hinter LSW. Arbeitsstelle rückwärtig von Ackerseite erreichbar. Zuwegungen zum Arbeitsbereich müssen hergestellt werden. Genehmigung für die Nutzung der Flächen einholen. Nach Beendigung der Arbeiten sind die Flächen und Wege entsprechend dem ursprünglichen Zustand wiederherzustellen.

#### Unterabschnitt 01.02 Abschnitt Km 267,000 - Km 266,250, FR Berlin

**01.02.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Flächen und Wege entsprechend dem
ursprünglichen Zustand herrichten.
Dauer der Arbeitsstellen Unterhaltung je Arbeitstag
über 5 Std. bis 10 Std.
Kosten für vorhalten, unterhalten und betreiben der
Geräte und Anlagen werden mit dem Einheitspreis der
betreffenden Teilleistungen vergütet.
Abrechnung einmalig je Arbeitstag von über 5 Std. bis
10 Std. Dauer.
Menge: 1,000 St

**01.02.0002 Gehölzbestand hinter LSW verjüngen**
Gehölzbestand hinter Wall (ackerseitig) streifenweise
auf einer Breite von 4 m entlang des Ackers durch Auf-den-Stock-setzen verjüngen. 100 v.H. des Streifens. Schnitthöhe ca. 10 bis 20 cm über dem Boden. Verbleibenden Bestand schonen. Beschädigte Gehölze des verbleibenden Bestands fachgerech schneiden. Abgerechnet wird die Grundfläche des Gehölzbestands.
Standort = Böschung. Neigung der Fläche 1:1
Zeitraum seit letzter Verjüngung über 20 bis 30 Jahre.
Mittlere Dichte des Bestandes ca. 3 St/m2.
Stammholz nach Wahl des AN verwerten.
Schnittgut nach Wahl des AN verwerten.
Menge: 3000,000 m2

**01.02.0003 Baum im Bestand hinter LSW fällen**
Baum im Bestand hinter LSW entlang des Ackers fällen.
Verbleibenden Bestand schonen.
Schnittstelle höchstens 0,25 m über dem Erdboden.
Durchmesser über 0,10 bis 0,30 m.
Standort = Böschung. Neigung der Fläche 1:1.
Stammholz nach Wahl des AN verwerten.
Schlagabraum nach Wahl des AN verwerten.
Menge: 65,000 St

*Hinweis*
Arbeitsstelle hinter LSW. Arbeitsstelle rückwärtig von Ackerseite erreichbar. Zuwegungen zum Arbeitsbereich müssen hergestellt werden. Genehmigung für die Nutzung der Flächen einholen. Nach Beendigung der Arbeiten sind die Flächen und Wege entsprechend dem ursprünglichen Zustand wiederherzustellen.

#### Unterabschnitt 01.03 Abschnitt Km 268,520 - Km 267,980, FR Berlin

**01.03.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.03.0002 Gehölzbestand hinter LSW verjüngen**
Gehölzbestand hinter der LSW (ackerseitig) streifenweise
auf einer Breite von 2 m durch Auf-den-Stock-setzen verjüngen. 100 v.H. des Streifens. Schnitthöhe ca. 10 bis 20 cm über dem Boden. Verbleibenden Bestand schonen. Beschädigte Gehölze des verbleibenden Bestands fachgerecht schneiden. Abgerechnet wird die Grundfläche des Gehölzbestands.
Standort = Böschung. Neigung der Fläche 1:1
Zeitraum seit letzter Verjüngung über 20 bis 30 Jahre.
Mittlere Dichte des Bestandes ca. 3 St/m2.
Auf-den-Stock-setzen 100 v.H. des Bestandes.
Stammholz nach Wahl des AN verwerten.
Schnittgut nach Wahl des AN verwerten.
Menge: 1100,000 m2

**01.03.0003 Baum im Bestand hinter LSW fällen**
Baum im Bestand 2 m hinter LSW (ackerseitig) fällen.
Verbleibenden Bestand schonen.
Schnittstelle höchstens 0,25 m über dem Erdboden.
Durchmesser über 0,10 bis 0,30 m.
Neigung der Fläche 1:1
Stammholz nach Wahl des AN verwerten.
Schlagabraum nach Wahl des AN verwerten
Menge: 50,000 St

*Hinweis*
Arbeitsstelle hinter LSW. Arbeitsstelle rückwärtig von Ackerseite erreichbar. Zufahrt auch über A2 durch Öffnen der Schutzplanke und Wildschutzzaun möglich. Diese müssen geöffnet und nach Abschluss der Arbeiten wieder geschlossen werden.

#### Unterabschnitt 01.04 Abschnitt Km 269,300 - Km 269,715, FR Dortmund

**01.04.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.04.0002 Gehölzbestand hinter LSW verjüngen**
Gehölzbestand hinter LSW (ackerseitig) streifenweise
auf einer Breite von 2m entlang des Ackers und
1,5m entlang der LSW durch Auf-den-Stock-setzen verjüngen. 100 v.H. des Streifens.
Bei km 269,715 einen Abschnitt auf einer Länge von 30m
100 v.H. des Bestands verjüngen. Schnitthöhe ca. 10 bis
20 cm über dem Boden. Verbleibenden Bestand schonen.
Beschädigte Gehölze des verbleibenden Bestands fachgerecht schneiden. Abgerechnet wird die Grundfläche des Gehölzbestands.
Standort = Straßenbegleitgrün. Fläche ebenerdig.
Zeitraum seit letzter Verjüngung über 20 bis 30 Jahre.
Mittlere Dichte des Bestandes ca. 3 St/m2.
Stammholz nach Wahl des AN verwerten.
Schnittgut nach Wahl des AN verwerten.
Menge: 1600,000 m2

**01.04.0003 Baum im Bestand hinter LSW fällen**
Baum im Bestand hinter LSW fällen.
Verbleibenden Bestand schonen.
Schnittstelle höchstens 0,25 m über dem Erdboden.
Durchmesser über 0,10 bis 0,30 m.
Standort = Straßenbegleitgrün. Fläche ebenerdig
Stammholz nach Wahl des AN verwerten.
Schlagabraum nach Wahl des AN verwerten
Menge: 60,000 St

*Hinweis*
Arbeitsstelle hinter LSW. Die Arbeitsstelle ist rückwärtig über einen Waldweg von der B 441 erreichbar. Teilweise unwegsames, feuchtes Gelände. Zuwegungen zum Arbeitsbereich müssen hergestellt werden. Vororttermin mit der AM Lauenau erforderlich.

#### Unterabschnitt 01.05 Abschnitt Km 241.250 - Km 241.000, FR Berlin

**01.05.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.05.0002 Gehölzbestand hinter LSW verjüngen**
Gehölzbestand hinter LSW streifenweise auf einer Breite
 von 4 m durch Auf-den-Stock-setzen verjüngen.
100 v.H. des Streifens. Schnitthöhe ca. 10 bis 20 cm über
dem Boden. Verbleibenden Bestand schonen.
Beschädigte Gehölze des verbleibenden Bestands fachgerecht schneiden. Abgerechnet wird die Grundfläche des Gehölzbestands.
Standort = Böschung. Neigung der Fläche 1:1
Zeitraum seit letzter Verjüngung über 20 bis 30 Jahre.
Mittlere Dichte des Bestandes über 1 bis 3 St/m2.
Stammholz nach Wahl des AN verwerten.
Schnittgut nach Wahl des AN verwerten.
Menge: 1000,000 m2

**01.05.0003 Baum im Bestand hinter LSW fällen**
Baum im Bestand 4 m hinter LSW fällen.
Verbleibenden Bestand schonen.
Schnittstelle höchstens 0,25 m über dem Erdboden.
Durchmesser über 0,10 bis 0,30 m.
Standort = Böschung. Neigung der Fläche 1:1
Stammholz nach Wahl des AN verwerten.
Schlagabraum nach Wahl des AN verwerten
Menge: 60,000 St

*Hinweis*
Arbeitsstelle hinter LSW. Die Arbeitsstelle ist rückwärtig erreichbar. Zuwegungen zum Arbeitsbereich muss hergestellt werden. Genehmigung für die Nutzung der Flächen einholen. Nach Beendigung der Arbeiten sind die Flächen und Wege entsprechend dem ursprünglichen Zustand wiederherzustellen.

#### Unterabschnitt 01.06 Abschnitt Km 236,500 - Km 236,000, FR Berlin

**01.06.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.06.0002 Gehölzbestand hinter LSW verjüngen**
Gehölzbestand hinter LSW streifenweise auf einer Breite
von 2 m durch Auf-den-Stock-setzen verjüngen.
100 v.H. des Streifens. Schnitthöhe ca. 10 bis 20 cm über
dem Boden. Verbleibenden Bestand schonen. Beschädigte Gehölze des verbleibenden Bestands fachgerecht schneiden. Abgerechnet wird die Grundfläche des Gehölzbestands.
Standort = Böschung. Neigung der Fläche 1:1
Zeitraum seit letzter Verjüngung über 5 bis 10 Jahre.
Mittlere Dichte des Bestandes über 1 bis 2 St/m2.
Stammholz nach Wahl des AN verwerten.
Schnittgut nach Wahl des AN verwerten.
Menge: 1000,000 m2

**01.06.0003 Baum im Bestand hinter LSW fällen**
Baum im Bestand hinter LSW fällen.
Verbleibenden Bestand schonen.
Schnittstelle höchstens 0,25 m über dem Erdboden.
Durchmesser über 0,10 bis 0,30 m.
Standort = Böschung. Neigung der Fläche 1:1
Stammholz nach Wahl des AN verwerten.
Schlagabraum nach Wahl des AN verwerten
Menge: 20,000 St

*Hinweis*
Arbeitsstelle hinter LSW. Die Arbeitsstelle ist rückwärtig erreichbar. Genehmigung für die Nutzung der Flächen einholen. Nach Beendigung der Arbeiten sind die Flächen und Wege entsprechend dem ursprünglichen Zustand wiederherzustellen.

#### Unterabschnitt 01.07 Abschnitt Km 236,000 - Km 235,500, FR Berlin

**01.07.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.07.0002 Gehölzbestand hinter LSW verjüngen**
Gehölzbestand hinter LSW streifenweise auf einer Breite
von 2 m entlang der LSW und auf einer Breite von 2 m entlang der Anliegergrundstücke durch Auf-den-Stock-setzen verjüngen. 100 v.H. des Streifens. Schnitthöhe ca. 10 bis 20 cm über dem Boden. Verbleibenden Bestand schonen. Beschädigte Gehölze des verbleibenden Bestands fachgerecht schneiden. Abgerechnet wird die Grundfläche des Gehölzbestands.
Standort = Böschung. Neigung der Fläche 1:1
Zeitraum seit letzter Verjüngung über 5 bis 10 Jahre.
Mittlere Dichte des Bestandes über 1 bis 2 St/m2.
Stammholz nach Wahl des AN verwerten.
Schnittgut nach Wahl des AN verwerten.
Menge: 2000,000 m2

**01.07.0003 Baum im Bestand hinter LSW fällen**
Baum im Bestand hinter LSW fällen.
Verbleibenden Bestand schonen.
Schnittstelle höchstens 0,25 m über dem Erdboden.
Durchmesser über 0,10 bis 0,30 m.
Standort = Böschung. Neigung der Fläche 1:1
Stammholz nach Wahl des AN verwerten.
Schlagabraum nach Wahl des AN verwerten
Menge: 50,000 St

*Hinweis*
Arbeitsstelle hinter LSW. Die Arbeitsstelle ist rückwärtig erreichbar. Genehmigung für die Nutzung der Flächen einholen. Nach Beendigung der Arbeiten sind die Flächen und Wege entsprechend dem ursprünglichen Zustand wiederherzustellen.

#### Unterabschnitt 01.08 Abschnitt Km 235,100 - Km 234,000, FR Berlin

**01.08.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.08.0002 Gehölzbestand hinter LSW verjüngen**
Gehölzbestand hinter LSW streifenweise auf einer Breite
von 2 m entlang der LSW und auf einer Breite von 2 m entlang der Anliegergrundstücke durch Auf-den-Stock-setzen verjüngen. 100 v.H. des Streifens. Schnitthöhe ca. 10 bis 20 cm über dem Boden. Verbleibenden Bestand schonen. Beschädigte Gehölze des verbleibenden Bestands fachgerecht schneiden. Abgerechnet wird die Grundfläche des Gehölzbestands.
Standort = Böschung. Neigung der Fläche 1:1
Zeitraum seit letzter Verjüngung über 5 bis 10 Jahre.
Mittlere Dichte des Bestandes über 1 bis 2 St/m2.
Stammholz nach Wahl des AN verwerten.
Schnittgut nach Wahl des AN verwerten.
Menge: 4400,000 m2

**01.08.0003 Baum im Bestand hinter LSW fällen**
Baum im Bestand hinter LSW fällen.
Verbleibenden Bestand schonen.
Schnittstelle höchstens 0,25 m über dem Erdboden.
Durchmesser über 0,10 bis 0,30 m.
Standort = Böschung. Neigung der Fläche 1:1
Stammholz nach Wahl des AN verwerten.
Schlagabraum nach Wahl des AN verwerten
Menge: 200,000 St

**01.08.0004 Umgestürzte Bäume aus Bestand hinter LSW entfernen**
Entnahme von umgestürtzten, toten Bäumen aus Gehölzbestand hinter LSW. Bäume lehnen an Bäumen oder LSW.
Gefahrenbereich sichern. Verbleibenden Bestand schonen.
Durchmesser über 0,10 bis 0,30 m.
Standort = Böschung. Neigung der Fläche 1:1
Stammholz nach Wahl des AN verwerten.
Schlagabraum nach Wahl des AN verwerten
Menge: 5,000 St

**01.08.0005 Tote Bäume aus Gehölzbestand hinter LSW**
Entnahme von toten Bäumen aus Gehölzbestand hinter LSW.
Verbleibenden Bestand schonen.
Durchmesser über 0,10 bis 0,30 m.
Standort = Böschung. Neigung der Fläche 1:1
Stammholz nach Wahl des AN verwerten.
Schlagabraum nach Wahl des AN verwerten
Menge: 5,000 St

*Hinweis*
Arbeitsstelle hinter LSW. Die Arbeitsstelle ist rückwärtig erreichbar. Genehmigung für die Nutzung der Flächen einholen. Nach Beendigung der Arbeiten sind die Flächen und Wege entsprechend dem ursprünglichen Zustand wiederherzustellen.

#### Unterabschnitt 01.09 Abschnitt Km 234,000 - Km 233,500, FR Berlin

**01.09.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.09.0002 Gehölzbestand hinter LSW verjüngen**
Gehölzbestand hinter LSW streifenweise auf einer Breite
 von 2 m entlang der LSW und auf einer Breite von 2 m entlang der Anliegergrundstücke durch Auf-den-Stock-setzen verjüngen. 100 v.H. des Streifens. Schnitthöhe ca. 10 bis 20 cm über dem Boden. Verbleibenden Bestand schonen. Beschädigte Gehölze des verbleibenden Bestands fachgerecht schneiden. Abgerechnet wird die Grundfläche des Gehölzbestands.
Standort = Böschung. Neigung der Fläche 1:1
Zeitraum seit letzter Verjüngung über 5 bis 10 Jahre.
Mittlere Dichte des Bestandes über 1 bis 2 St/m2.
Stammholz nach Wahl des AN verwerten.
Schnittgut nach Wahl des AN verwerten.
Menge: 1000,000 m2

**01.09.0003 Baum im Bestand hinter LSW fällen**
Baum im Bestand hinter LSW fällen.
Verbleibenden Bestand schonen.
Schnittstelle höchstens 0,25 m über dem Erdboden.
Durchmesser über 0,10 bis 0,30 m.
Standort = Böschung. Neigung der Fläche 1:1
Stammholz nach Wahl des AN verwerten.
Schlagabraum nach Wahl des AN verwerten
Menge: 110,000 St

*Hinweis*
Arbeitsstelle hinter LSW. Arbeiten über die LSW von BAB aus. Abstand der LSW ca. 2m zum Fahrbahnrand. Höhe der LSW 6 m.
Siehe Datenblatt 1

#### Unterabschnitt 01.10 Abschnitt Km 266,730 - Km 267,524, FR Dortmund

**01.10.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.10.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.10.0003 Gehölzbestand hinter LSW verjüngen**
Gehölzbestand hinter LSW abschnittweise
durch Auf-den-Stock-setzen in 2 Pflegeeingriffen verjüngen. Schnitthöhe ca. 10 bis 20 cm über dem Boden. Länge der Abschnitte 50m. Überhälter oder Stauchgruppen
nach Maßgabe AG "inselartig" erhalten. Den anschließenden 50m Abschnitt erhalten und beim nächsten Pflegeeingriff verjüngen.
1. Pflegeeingriff abschnittweise 50 v.H. des Bestandes (2385 m²) zwischen dem 01.10.2026-28.02.2027
2. Pflegeeingriff abschnittweise 50 v.H. des Bestandes (2385 m²)zwischen dem 01.10.2027-28.02.2028
Verbleibenden Bestand schonen. Beschädigte Gehölze
des verbleibenden Bestands fachgerecht schneiden. Abgerechnet wird die Grundfläche des Gehölzbestands (gemessen vom Wurzelstock der Randpflanzen).
Standort = Böschung, Neigung der Fläche 1:1.
Überwuchs bis 3,00 m außerhalb des Wurzelstocks der
Randpflanzen.
Zeitraum seit letzter Verjüngung über 20 bis 30 Jahre.
Mittlere Dichte des Bestandes über 2 Stück/m2.
Stammholz der Verwertung nach Wahl des AN zuführen.
Schnittgut der Verwertung nach Wahl des AN zuführen.
Menge: 4770,000 m2

**01.10.0004 Baum im Bestand hinter LSW fällen**
Baum im Bestand hinter LSW fällen.
Verbleibenden Bestand schonen.
Schnittstelle höchstens 0,25 m über dem Erdboden.
Durchmesser über 0,10 bis 0,30 m.
Standort = Böschung. Neigung der Fläche 1:1
Stammholz nach Wahl des AN verwerten.
Schlagabraum nach Wahl des AN verwerten
Menge: 180,000 St

**01.10.0005 Baum im Bestand hinter LSW fällen**
Baum im Bestand hinter LSW fällen.
Verbleibenden Bestand schonen.
Schnittstelle höchstens 0,25 m über dem Erdboden.
Durchmesser über 0,30 bis 0,50 m.
Standort = Böschung. Neigung der Fläche 1:1
Stammholz nach Wahl des AN verwerten.
Schlagabraum nach Wahl des AN verwerten
Menge: 5,000 St

*Hinweis*
Arbeitsstelle hinter SP. Mit Behinderungen durch im Straßenseitenraum übliche Einbauten wie z.B. Schutzplanken, Leit- und Schilderpfosten sowie Wildschutzzäunen ist grundsätzlich zu rechnen.
Siehe Datenblatt 2

#### Unterabschnitt 01.11 Abschnitt Km 267,520 - Km 267,900, FR Dortmund

**01.11.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.11.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 1,000 St
Leistungsbereichkatalog: 105

**01.11.0003 Gehölzbestand hinter SP verjüngen**
Gehölzbestand hinter SP abschnittweise durch Auf-den-
Stock-setzen in 2 Pflegeeingriffen verjüngen.
Schnitthöhe ca. 10 bis 20 cm über dem Boden. Länge der
Abschnitte 50m. Überhälter oder Stauchgruppen nach
Maßgabe AG "inselartig" erhalten. Den anschließenden
50m Abschnitt erhalten und beim nächsten Pflegeeingriff
 verjüngen.
1. Pflegeeingriff abschnittweise 50 v.H. des Bestandes (750 m²) zwischen dem 01.10.2026-28.02.2027
2. Pflegeeingriff abschnittweise 50 v.H. des Bestandes (750 m²)zwischen dem 01.10.2027-28.02.2028
Verbleibenden Bestand schonen. Beschädigte Gehölze
des verbleibenden Bestands fachgerecht schneiden.
Abgerechnet wird die Grundfläche des Gehölzbestands
(gemessen vom Wurzelstock der Randpflanzen).
Standort = Böschung, Neigung der Fläche 1:1.
Überwuchs bis 3,00 m außerhalb des Wurzelstocks der
Randpflanzen.
Zeitraum seit letzter Verjüngung über 20 bis 30 Jahre.
Mittlere Dichte des Bestandes über 2 Stück/m2.
Stammholz der Verwertung nach Wahl des AN zuführen.
Schnittgut der Verwertung nach Wahl des AN zuführen.
Menge: 1500,000 m2

**01.11.0004 Baum im Bestand hinter SP fällen**
Baum im Bestand hinter SP fällen.
Verbleibenden Bestand schonen.
Schnittstelle höchstens 0,25 m über dem Erdboden.
Durchmesser über 0,10 bis 0,30 m.
Standort = Böschung. Neigung der Fläche 1:1
Stammholz nach Wahl des AN verwerten.
Schlagabraum nach Wahl des AN verwerten
Menge: 10,000 St

*Hinweis*
Arbeitsstelle hinter LSW. Arbeiten über die LSW von BAB aus. Abstand der LSW ca. 3m zum Fahrbahnrand. Höhe der LSW 6 m.
Siehe Datenblatt 3

#### Unterabschnitt 01.12 Abschnitt Km 268,600 - Km 268,900, FR Dortmund

**01.12.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.12.0002 Verk.sich. kürzerer Dauer durchf.*bew. Arbeitsst. über 4 bis 8 Std.*bei Tageslicht Anordnung n. Unt.*Geb. auf Nachweis**
StL-Nr. 2110513509302112
Verkehrssicherung an Arbeitsstellen von kürzerer Dauer
betriebsfertig aufbauen, vorhalten, warten, instand
setzen, betreiben und abbauen. Vorübergehende Verkehrssicherungsmaßnahmen durchführen.
Nach Verkehrszeichenplan Bezeichnung/Nummer 'VZ-Plan der Autobahn GmbH D III/F.6'

Für bewegliche Arbeitsstelle.
Gesamtdauer der Verkehrsführung über 4 Std. bis 8 Std.
Bei Tageslicht.
Verkehrsrechtliche Anordnung nach Unterlagen des AG
einholen und zugehörige Unterlagen erstellen. Erforderliche Ortsbesichtigungen zur Erstellung der Planunterlagen für die verkehrsrechtliche Anordnung durchführen.
Anfallende Gebühren für verkehrsrechtliche Anordnung
werden auf Nachweis erstattet.
Menge: 2,000 St
Leistungsbereichkatalog: 105

**01.12.0003 Gehölzbestand hinter LSW verjüngen**
Gehölzbestand hinter LSW abschnittweise
durch Auf-den-Stock-setzen in 2 Pflegeeingriffen verjüngen. Schnitthöhe ca. 10 bis 20 cm über dem Boden. Länge der Abschnitte 50m. Überhälter oder Stauchgruppen nach Maßgabe AG "inselartig" erhalten. Den anschließenden 50m Abschnitt erhalten und beim nächsten Pflegeeingriff verjüngen.
1. Pflegeeingriff abschnittweise 50 v.H. des Bestandes (600 m²) zwischen dem 01.10.2026-28.02.2027
2. Pflegeeingriff abschnittweise 50 v.H. des Bestandes (600 m²)zwischen dem 01.10.2027-28.02.2028
Verbleibenden Bestand schonen. Beschädigte Gehölze
des verbleibenden Bestands fachgerecht schneiden. Abgerechnet wird die Grundfläche des Gehölzbestands (gemessen vom Wurzelstock der Randpflanzen).
Standort = Böschung, Neigung der Fläche 1:1.
Überwuchs bis 3,00 m außerhalb des Wurzelstocks der
Randpflanzen.
Zeitraum seit letzter Verjüngung über 20 bis 30 Jahre.
Mittlere Dichte des Bestandes über 2 Stück/m2.
Stammholz der Verwertung nach Wahl des AN zuführen.
Schnittgut der Verwertung nach Wahl des AN zuführen.
Menge: 1200,000 m2

**01.12.0004 Baum im Bestand hinter LSW fällen**
Baum im Bestand hinter LSW fällen.
Verbleibenden Bestand schonen.
Schnittstelle höchstens 0,25 m über dem Erdboden.
Durchmesser über 0,10 bis 0,30 m.
Standort = Böschung. Neigung der Fläche 1:1
Stammholz nach Wahl des AN verwerten.
Schlagabraum nach Wahl des AN verwerten
Menge: 75,000 St

*Hinweis*
Auffahrt Rehren. Arbeitsstelle hinter SP. Mit Behinderungen durch im Straßenseitenraum übliche Einbauten wie z.B. Schutzplanken, Leit- und Schilderpfosten sowie Wildschutzzäunen ist grundsätzlich zu rechnen. Siehe Datenblatt 4

#### Unterabschnitt 01.13 Km 269,000, FR Dortmund

**01.13.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.13.0002 Verk.sich. kürzerer Dauer durchf.*bew. Arbeitsst. über 4 bis 8 Std.*bei Tageslicht Anordnung n. Unt.*Geb. auf Nachweis**
StL-Nr. 2110513509302112
Verkehrssicherung an Arbeitsstellen von kürzerer Dauer
betriebsfertig aufbauen, vorhalten, warten, instand
setzen, betreiben und abbauen. Vorübergehende Verkehrssicherungsmaßnahmen durchführen.
Nach Verkehrszeichenplan Bezeichnung/Nummer 'VZ-Plan der Autobahn GmbH D III/G.6'

Für bewegliche Arbeitsstelle.
Gesamtdauer der Verkehrsführung über 4 Std. bis 8 Std.
Bei Tageslicht.
Verkehrsrechtliche Anordnung nach Unterlagen des AG
einholen und zugehörige Unterlagen erstellen. Erforderliche Ortsbesichtigungen zur Erstellung der Planunterlagen für die verkehrsrechtliche Anordnung durchführen.
Anfallende Gebühren für verkehrsrechtliche Anordnung
werden auf Nachweis erstattet.
Menge: 1,000 St
Leistungsbereichkatalog: 105

**01.13.0003 Gehölzbestand hinter SP verjüngen**
Gehölzbestand hinter SP durch Auf-den-Stock-setzen verjüngen. Schnitthöhe ca. 10 bis 20 cm
über dem Boden. Überhälter oder Stauchgruppen nach
Maßgabe AG "inselartig" erhalten.
Verbleibenden Bestand schonen. Beschädigte Gehölze
des verbleibenden Bestands fachgerecht schneiden.
Abgerechnet wird die Grundfläche des Gehölzbestands
(gemessen vom Wurzelstock der Randpflanzen).
Standort = Böschung, Neigung der Fläche 1:1.
Überwuchs bis 3,00 m außerhalb des Wurzelstocks der
Randpflanzen.
Zeitraum seit letzter Verjüngung über 20 bis 30 Jahre.
Mittlere Dichte des Bestandes über 2 Stück/m2.
Stammholz der Verwertung nach Wahl des AN zuführen.
Schnittgut der Verwertung nach Wahl des AN zuführen.
Menge: 100,000 m2

**01.13.0004 Baum im Bestand hinter SP fällen**
Baum im Bestand hinter SP fällen.
Verbleibenden Bestand schonen.
Schnittstelle höchstens 0,25 m über dem Erdboden.
Durchmesser über 0,10 bis 0,30 m.
Standort = Böschung. Neigung der Fläche 1:1
Stammholz nach Wahl des AN verwerten.
Schlagabraum nach Wahl des AN verwerten
Menge: 10,000 St

*Hinweis*
Arbeitsstelle hinter LSW. Arbeiten über die LSW von BAB aus. Abstand der LSW ca. 3m zum Fahrbahnrand. Höhe der LSW 6 m.
Siehe Datenblatt 5

#### Unterabschnitt 01.14 Abschnitt Km 269,000 - Km 269,200, FR Dortmund

**01.14.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.14.0002 Verk.sich. kürzerer Dauer durchf.*bew. Arbeitsst. über 4 bis 8 Std.*bei Tageslicht Anordnung n. Unt.*Geb. auf Nachweis**
StL-Nr. 2110513509302112
Verkehrssicherung an Arbeitsstellen von kürzerer Dauer
betriebsfertig aufbauen, vorhalten, warten, instand
setzen, betreiben und abbauen. Vorübergehende Verkehrssicherungsmaßnahmen durchführen.
Nach Verkehrszeichenplan Bezeichnung/Nummer 'VZ-Plan der Autobahn GmbH D III/G.6'

Für bewegliche Arbeitsstelle.
Gesamtdauer der Verkehrsführung über 4 Std. bis 8 Std.
Bei Tageslicht.
Verkehrsrechtliche Anordnung nach Unterlagen des AG
einholen und zugehörige Unterlagen erstellen. Erforderliche Ortsbesichtigungen zur Erstellung der Planunterlagen für die verkehrsrechtliche Anordnung durchführen.
Anfallende Gebühren für verkehrsrechtliche Anordnung
werden auf Nachweis erstattet.
Menge: 2,000 St
Leistungsbereichkatalog: 105

**01.14.0003 Gehölzbestand hinter LSW verjüngen**
Gehölzbestand hinter LSW abschnittweise
durch Auf-den-Stock-setzen in 2 Pflegeeingriffen verjüngen. Schnitthöhe ca. 10 bis 20 cm über dem Boden. Länge der Abschnitte 50m. Überhälter oder Stauchgruppen
nach Maßgabe AG "inselartig" erhalten. Den anschließenden 50m Abschnitt
erhalten und beim nächsten Pflegeeingriff verjüngen.
1. Pflegeeingriff abschnittweise 50 v.H. des Bestandes (600 m²) zwischen dem 01.10.2026-28.02.2027
2. Pflegeeingriff abschnittweise 50 v.H. des Bestandes (600 m²)zwischen dem 01.10.2027-28.02.2028
Verbleibenden Bestand schonen. Beschädigte Gehölze
des verbleibenden Bestands fachgerecht schneiden. Abgerechnet wird die Grundfläche des Gehölzbestands (gemessen vom Wurzelstock der Randpflanzen).
Standort = Böschung, Neigung der Fläche 1:1.
Überwuchs bis 3,00 m außerhalb des Wurzelstocks der
Randpflanzen.
Zeitraum seit letzter Verjüngung über 20 bis 30 Jahre.
Mittlere Dichte des Bestandes über 2 Stück/m2.
Stammholz der Verwertung nach Wahl des AN zuführen.
Schnittgut der Verwertung nach Wahl des AN zuführen.
Menge: 1200,000 m2

**01.14.0004 Baum im Bestand hinter LSW fällen**
Baum im Bestand hinter LSW fällen.
Verbleibenden Bestand schonen.
Schnittstelle höchstens 0,25 m über dem Erdboden.
Durchmesser über 0,10 bis 0,30 m.
Standort = Böschung. Neigung der Fläche 1:1
Stammholz nach Wahl des AN verwerten.
Schlagabraum nach Wahl des AN verwerten
Menge: 80,000 St

*Hinweis*
Arbeitsstelle hinter SP. Mit Behinderungen durch im Straßenseitenraum übliche Einbauten wie z.B. Schutzplanken, Leit- und Schilderpfosten sowie Wildschutzzäunen ist grundsätzlich zu rechnen.
Siehe Datenblatt 6

#### Unterabschnitt 01.15 Abschnitt Km 276,930 - Km 277,075, FR Dortmund

**01.15.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.15.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.15.0003 Gehölzbestand hinter SP verjüngen**
Gehölzbestand hinter SP abschnittweise durch Auf-den-
Stock-setzen verjüngen. Schnitthöhe ca. 10 bis 20 cm
über dem Boden. Länge der Abschnitte 50m. Überhälter
oder Stauchgruppen nach Maßgabe AG "inselartig" erhalten
Den anschließenden 50m Abschnitt erhalten und beim
nächsten Pflegeeingriff verjüngen.
1. Pflegeeingriff abschnittweise 50 v.H. des Bestandes (225 m²) zwischen dem 01.10.2026-28.02.2027
2. Pflegeeingriff abschnittweise 50 v.H. des Bestandes (225 m²)zwischen dem 01.10.2027-28.02.2028
Verbleibenden Bestand schonen. Beschädigte Gehölze des
verbleibenden Bestands fachgerecht schneiden.
Abgerechnet wird die Grundfläche des Gehölzbestands (gemessen vom Wurzelstock der Randpflanzen).
Standort = Böschung, Neigung der Fläche 1:1.
Überwuchs bis 3,00 m außerhalb des Wurzelstocks der
Randpflanzen.
Zeitraum seit letzter Verjüngung über 20 bis 30 Jahre.
Mittlere Dichte des Bestandes über 2 Stück/m2.
Stammholz der Verwertung nach Wahl des AN zuführen.
Schnittgut der Verwertung nach Wahl des AN zuführen.
Menge: 450,000 m2

*Hinweis*
Arbeitsstelle hinter LSW. Die Arbeitsstelle ist rückwärtig erreichbar. Zuwegungen zum Arbeitsbereich muss hergestellt werden. Genehmigung für die Nutzung der Flächen einholen. Nach Beendigung der Arbeiten sind die Flächen und Wege entsprechend dem ursprünglichen Zustand wiederherzustellen. Siehe Datenblatt 7

#### Unterabschnitt 01.16 Abschnitt Km 279,165 - Km 279,850, FR Dortmund

**01.16.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.16.0002 Gehölzbestand hinter LSW verjüngen**
Gehölzbestand hinter LSW abschnittweise durch Auf-den-
Stock-setzen in 2 Pflegeeingriffen verjüngen.
Schnitthöhe ca. 10 bis 20 cm über dem Boden. Länge der
Abschnitte 50m. Überhälter oder Stauchgruppen nach
Maßgabe AG "inselartig" erhalten. Den anschließenden
50m Abschnitt erhalten und beim nächsten Pflegeeingriff
 verjüngen.
1. Pflegeeingriff abschnittweise 50 v.H. des Bestandes (1375 m²) zwischen dem 01.10.2026-28.02.2027
2. Pflegeeingriff abschnittweise 50 v.H. des Bestandes (1375 m²)zwischen dem 01.10.2027-28.02.2028
Verbleibenden Bestand schonen. Beschädigte Gehölze
des verbleibenden Bestands fachgerecht schneiden.
Abgerechnet wird die Grundfläche des Gehölzbestands
(gemessen vom Wurzelstock der Randpflanzen).
Standort = Böschung, Neigung der Fläche 1:1.
Überwuchs bis 3,00 m außerhalb des Wurzelstocks der
Randpflanzen.
Zeitraum seit letzter Verjüngung über 20 bis 30 Jahre.
Mittlere Dichte des Bestandes über 2 Stück/m2.
Stammholz der Verwertung nach Wahl des AN zuführen.
Schnittgut der Verwertung nach Wahl des AN zuführen.
Menge: 2750,000 m2

**01.16.0003 Baum im Bestand hinter LSW fällen**
Baum im Bestand hinter LSW fällen.
Verbleibenden Bestand schonen.
Schnittstelle höchstens 0,25 m über dem Erdboden.
Durchmesser über 0,10 bis 0,30 m.
Standort = Böschung. Neigung der Fläche 1:1
Stammholz nach Wahl des AN verwerten.
Schlagabraum nach Wahl des AN verwerten
Menge: 150,000 St

*Hinweis*
Arbeitsstelle hinter LSW. Arbeiten über die LSW von BAB aus. Abstand der LSW ca. 3m zum Fahrbahnrand. Höhe der LSW 6 m.
Siehe Datenblatt 8

#### Unterabschnitt 01.17 Abschnitt Km 280,125 - Km 280,500, FR Dortmund

**01.17.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.17.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.17.0003 Gehölzbestand hinter LSW verjüngen**
Gehölzbestand hinter LSW abschnittweise durch Auf-den-Stock-setzen in 2 Pflegeeingriffen verjüngen. Schnitthöhe ca. 10 bis 20 cm über dem Boden. Länge der Abschnitte 50m.Überhälter oder Stauchgruppen nach Maßgabe AG "inselartig" erhalten. Den anschließenden 50m Abschnitt erhalten und beim nächsten Pflegeeingriff verjüngen.
1. Pflegeeingriff abschnittweise 50 v.H. des Bestandes (560 m²) zwischen dem 01.10.2026-28.02.2027
2. Pflegeeingriff abschnittweise 50 v.H. des Bestandes (560 m²)zwischen dem 01.10.2027-28.02.2028
Verbleibenden Bestand schonen. Beschädigte Gehölze des verbleibenden Bestands fachgerecht schneiden. Abgerechnet wird die Grundfläche des Gehölzbestands (gemessen vom Wurzelstock der Randpflanzen).
Standort = Böschung, Neigung der Fläche 1:1.
Überwuchs bis 3,00 m außerhalb des Wurzelstocks der
Randpflanzen.
Zeitraum seit letzter Verjüngung über 20 bis 30 Jahre.
Mittlere Dichte des Bestandes über 2 Stück/m2.
Stammholz der Verwertung nach Wahl des AN zuführen.
Schnittgut der Verwertung nach Wahl des AN zuführen.
Menge: 1125,000 m2

**01.17.0004 Baum im Bestand hinter LSW fällen**
Baum im Bestand hinter LSW fällen.
Verbleibenden Bestand schonen.
Schnittstelle höchstens 0,25 m über dem Erdboden.
Durchmesser über 0,10 bis 0,30 m.
Standort = Böschung. Neigung der Fläche 1:1
Stammholz nach Wahl des AN verwerten.
Schlagabraum nach Wahl des AN verwerten
Menge: 70,000 St

*Hinweis*
Arbeitsstelle hinter LSW. Arbeiten über die LSW von BAB aus. Abstand der LSW ca. 3m zum Fahrbahnrand. Höhe der LSW 6 m.
Siehe Datenblatt 9

#### Unterabschnitt 01.18 Abschnitt Km 280,715 - Km 281,050, FR Dortmund

**01.18.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.18.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.18.0003 Gehölzbestand hinter LSW verjüngen**
Gehölzbestand hinter LSW abschnittweise durch Auf-den-Stock-setzen in 2 Pflegeeingriffen verjüngen. Schnitthöhe ca. 10 bis 20 cm über dem Boden. Länge der Abschnitte 50m. Überhälter oder Stauchgruppen nach Maßgabe AG "inselartig" erhalten. Den anschließenden 50m Abschnitt erhalten und beim nächsten Pflegeeingriff verjüngen.
1. Pflegeeingriff abschnittweise 50 v.H. des Bestandes (500 m²) zwischen dem 01.10.2026-28.02.2027
2. Pflegeeingriff abschnittweise 50 v.H. des Bestandes (500 m²)zwischen dem 01.10.2027-28.02.2028
Verbleibenden Bestand schonen. Beschädigte Gehölze des verbleibenden Bestands fachgerecht schneiden. Abgerechnet wird die Grundfläche des Gehölzbestands (gemessen vom Wurzelstock der Randpflanzen).
Standort = Böschung, Neigung der Fläche 1:1.
Überwuchs bis 3,00 m außerhalb des Wurzelstocks der
Randpflanzen.
Zeitraum seit letzter Verjüngung über 20 bis 30 Jahre.
Mittlere Dichte des Bestandes über 2 Stück/m2.
Stammholz der Verwertung nach Wahl des AN zuführen.
Schnittgut der Verwertung nach Wahl des AN zuführen.
Menge: 1000,000 m2

**01.18.0004 Baum im Bestand hinter LSW fällen**
Baum im Bestand hinter LSW fällen.
Verbleibenden Bestand schonen.
Schnittstelle höchstens 0,25 m über dem Erdboden.
Durchmesser über 0,10 bis 0,30 m.
Standort = Böschung. Neigung der Fläche 1:1
Stammholz nach Wahl des AN verwerten.
Schlagabraum nach Wahl des AN verwerten
Menge: 80,000 St

*Hinweis*
Arbeitsstelle hinter LSW. Arbeiten über die LSW von BAB aus. Abstand der LSW ca. 3m zum Fahrbahnrand. Höhe der LSW 6 m.
Siehe Datenblatt 10

#### Unterabschnitt 01.19 Abschnitt Km 281,050 - Km 281,100, FR Dortmund

**01.19.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.19.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 1,000 St
Leistungsbereichkatalog: 105

**01.19.0003 Gehölzbestand hinter LSW verjüngen**
Gehölzbestand hinter LSW durch Auf-den-Stock-setzen
verjüngen. Schnitthöhe ca. 10 bis 20 cm über dem Boden.
Überhälter oder Stauchgruppen nach Maßgabe AG
"inselartig" erhalten. Verbleibenden Bestand schonen.
Beschädigte Gehölze des verbleibenden Bestands
fachgerecht schneiden. Abgerechnet wird die Grundfläche
des Gehölzbestands (gemessen vom Wurzelstock der Randpflanzen).
Standort = Böschung, Neigung der Fläche 1:1.
Überwuchs bis 3,00 m außerhalb des Wurzelstocks der
Randpflanzen.
Zeitraum seit letzter Verjüngung über 20 bis 30 Jahre.
Mittlere Dichte des Bestandes über 2 Stück/m2.
Stammholz der Verwertung nach Wahl des AN zuführen.
Schnittgut der Verwertung nach Wahl des AN zuführen.
Menge: 150,000 m2

**01.19.0004 Baum im Bestand hinter LSW fällen**
Baum im Bestand hinter LSW fällen.
Verbleibenden Bestand schonen.
Schnittstelle höchstens 0,25 m über dem Erdboden.
Durchmesser über 0,10 bis 0,30 m.
Standort = Böschung. Neigung der Fläche 1:1
Stammholz nach Wahl des AN verwerten.
Schlagabraum nach Wahl des AN verwerten
Menge: 20,000 St

*Hinweis*
Arbeitsstelle hinter LSW. Arbeiten über die LSW von BAB aus. Abstand der LSW ca. 3m zum Fahrbahnrand. Höhe der LSW 6 m.
Siehe Datenblatt 11

#### Unterabschnitt 01.20 Abschnitt Km 281,300 - Km 281,850, FR Dortmund

**01.20.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.20.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.20.0003 Gehölzbestand hinter LSW verjüngen**
Gehölzbestand hinter LSW abschnittweise durch Auf-den-
Stock-setzen in 2 Pflegeeingriffen verjüngen.
Schnitthöhe ca. 10 bis 20 cm über dem Boden. Länge der
 Abschnitte 50m. Überhälter oder Stauchgruppen nach
Maßgabe AG "inselartig" erhalten. Den anschließenden
50m Abschnitt erhalten und beim nächsten Pflegeeingriff
 verjüngen.
1. Pflegeeingriff abschnittweise 50 v.H. des Bestandes (825 m²) zwischen dem 01.10.2026-28.02.2027
2. Pflegeeingriff abschnittweise 50 v.H. des Bestandes (825 m²)zwischen dem 01.10.2027-28.02.2028
Verbleibenden Bestand schonen. Beschädigte Gehölze
des verbleibenden Bestands fachgerecht schneiden.
Abgerechnet wird die Grundfläche des Gehölzbestands
(gemessen vom Wurzelstock der Randpflanzen).
Standort = Böschung, Neigung der Fläche 1:1.
Überwuchs bis 3,00 m außerhalb des Wurzelstocks der
Randpflanzen.
Zeitraum seit letzter Verjüngung über 20 bis 30 Jahre.
Mittlere Dichte des Bestandes über 2 Stück/m2.
Stammholz der Verwertung nach Wahl des AN zuführen.
Schnittgut der Verwertung nach Wahl des AN zuführen.
Menge: 1650,000 m2

**01.20.0004 Baum im Bestand hinter LSW fällen**
Baum im Bestand hinter LSW fällen.
Verbleibenden Bestand schonen.
Schnittstelle höchstens 0,25 m über dem Erdboden.
Durchmesser über 0,10 bis 0,30 m.
Standort = Böschung. Neigung der Fläche 1:1
Stammholz nach Wahl des AN verwerten.
Schlagabraum nach Wahl des AN verwerten
Menge: 110,000 St

*Hinweis*
Mit Behinderungen durch im Straßenseitenraum übliche
Einbauten wie z.B. Schutzplanken, Leit- und
Schilderpfosten sowie Wildschutzzäunen ist grundsätzlich zu rechnen.
Siehe Datenblatt 12

#### Unterabschnitt 01.21 Abschnitt Km 233,530 - Km 234,000, FR Dortmund

**01.21.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.21.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.21.0003 Gehölzbestand verjüngen**
Gehölzbestand abschnittweise durch Auf-den-Stock-setzen
in 2 Pflegeeingriffen verjüngen. Schnitthöhe ca. 10 bis
20 cm über dem Boden. Länge der Abschnitte 50m.
Überhälter oder Stauchgruppen nach Maßgabe AG
"inselartig" erhalten. Den anschließenden 50m Abschnitt
 erhalten und beim nächsten Pflegeeingriff verjüngen.
1. Pflegeeingriff abschnittweise 50 v.H. des Bestandes (1650 m²) zwischen dem 01.10.2026-28.02.2027
2. Pflegeeingriff abschnittweise 50 v.H. des Bestandes (1650 m²)zwischen dem 01.10.2027-28.02.2028
Verbleibenden Bestand schonen. Beschädigte Gehölze des verbleibenden Bestands fachgerecht schneiden.
Abgerechnet wird die Grundfläche des
Gehölzbestands (gemessen vom Wurzelstock der Randpflanzen).
Standort = Böschung, Neigung der Fläche 1:1.
Überwuchs bis 3,00 m außerhalb des Wurzelstocks der
Randpflanzen.
Zeitraum seit letzter Verjüngung über 20 bis 30 Jahre.
Mittlere Dichte des Bestandes über 2-5 Stück/m2.
Stammholz der Verwertung nach Wahl des AN zuführen.
Schnittgut der Verwertung nach Wahl des AN zuführen.
Menge: 3300,000 m2

**01.21.0004 Baum im Bestand fällen**
Baum im Bestand fällen.
Verbleibenden Bestand schonen.
Schnittstelle höchstens 0,25 m über dem Erdboden.
Durchmesser über 0,10 bis 0,30 m.
Standort = Böschung. Neigung der Fläche 1:1
Stammholz nach Wahl des AN verwerten.
Schlagabraum nach Wahl des AN verwerten
Menge: 120,000 St

*Hinweis*
Mit Behinderungen durch im Straßenseitenraum übliche
Einbauten wie z.B. Schutzplanken, Leit- und
Schilderpfosten sowie Wildschutzzäunen ist grundsätzlich zu rechnen.
Siehe Datenblatt 13

#### Unterabschnitt 01.22 Abschnitt Km 234,000 - Km 234,900, FR Dortmund

**01.22.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.22.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.22.0003 Gehölzbestand verjüngen**
Gehölzbestand abschnittweise durch Auf-den-Stock-setzen
in 2 Pflegeeingriffen verjüngen. Schnitthöhe ca. 10 bis
20 cm über dem Boden. Länge der Abschnitte 50m.
Überhälter oder Stauchgruppen nach Maßgabe AG
"inselartig" erhalten. Den anschließenden 50m Abschnitt
 erhalten und beim nächsten Pflegeeingriff verjüngen.
1. Pflegeeingriff abschnittweise 50 v.H. des Bestandes (3000 m²) zwischen dem 01.10.2026-28.02.2027
2. Pflegeeingriff abschnittweise 50 v.H. des Bestandes (3000 m²)zwischen dem 01.10.2027-28.02.2028
Verbleibenden Bestand schonen. Beschädigte Gehölze des
verbleibenden Bestands fachgerecht schneiden.
Abgerechnet wird die Grundfläche des Gehölzbestands (gemessen vom Wurzelstock der Randpflanzen).
Standort = Straßenbegleitgrün, Fläche ebenerdig.
Überwuchs bis 3,00 m außerhalb des Wurzelstocks der
Randpflanzen.
Zeitraum seit letzter Verjüngung über 20 bis 30 Jahre.
Mittlere Dichte des Bestandes über 2-5 Stück/m2.
Stammholz der Verwertung nach Wahl des AN zuführen.
Schnittgut der Verwertung nach Wahl des AN zuführen.
Menge: 6000,000 m2

**01.22.0004 Baum im Bestand fällen**
Baum im Bestand fällen.
Verbleibenden Bestand schonen.
Schnittstelle höchstens 0,25 m über dem Erdboden.
Durchmesser über 0,10 bis 0,30 m.
Standort = Böschung. Neigung der Fläche 1:1
Stammholz nach Wahl des AN verwerten.
Schlagabraum nach Wahl des AN verwerten
Menge: 160,000 St

*Hinweis*
Mit Behinderungen durch im Straßenseitenraum übliche
Einbauten wie z.B. Schutzplanken, Leit- und
Schilderpfosten sowie Wildschutzzäunen ist grundsätzlich zu rechnen.
Siehe Datenblatt 14

#### Unterabschnitt 01.23 Abschnitt Km 246,500 - Km 247,250, FR Dortmund

**01.23.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.23.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.23.0003 Gehölzbestand hinter SP verjüngen**
Gehölzbestand hinter SP abschnittweise durch Auf-den-
Stock-setzen in 2 Pflegeeingriffen verjüngen. Schnitthöhe
ca. 10 bis 20 cm über dem Boden. Länge der Abschnitte
50m. Überhälter oder Stauchgruppen nach Maßgabe AG
"inselartig" erhalten. Den anschließenden 50m Abschnitt
erhalten und beim nächsten Pflegeeingriff verjüngen.
1. Pflegeeingriff abschnittweise 50 v.H. des Bestandes (975 m²) zwischen dem 01.10.2026-28.02.2027
2. Pflegeeingriff abschnittweise 50 v.H. des Bestandes (975 m²)zwischen dem 01.10.2027-28.02.2028
Verbleibenden Bestand schonen. Beschädigte Gehölze des
verbleibenden Bestands fachgerecht schneiden.
Abgerechnet wird die Grundfläche des Gehölzbestands
(gemessen vom Wurzelstock der Randpflanzen).
Standort = Böschung, Neigung der Fläche 1:1.
Überwuchs bis 3,00 m außerhalb des Wurzelstocks der
Randpflanzen.
Zeitraum seit letzter Verjüngung über 10 bis 20 Jahre.
Mittlere Dichte des Bestandes über 2-5 Stück/m2.
Stammholz der Verwertung nach Wahl des AN zuführen.
Schnittgut der Verwertung nach Wahl des AN zuführen.
Menge: 1850,000 m2

**01.23.0004 Baum im Bestand hinter SP fällen**
Baum im Bestand fällen.
Verbleibenden Bestand schonen.
Schnittstelle höchstens 0,25 m über dem Erdboden.
Durchmesser über 0,10 bis 0,30 m.
Standort = Böschung. Neigung der Fläche 1:1
Stammholz nach Wahl des AN verwerten.
Schlagabraum nach Wahl des AN verwerten
Menge: 25,000 St

*Hinweis*
Arbeitsstelle hinter SP. Mit Behinderungen durch im Straßenseitenraum übliche Einbauten wie z.B. Schutzplanken, Leit- und Schilderpfosten sowie Wildschutzzäunen ist grundsätzlich zu rechnen.
Siehe Datenblatt 15

#### Unterabschnitt 01.24 Abschnitt Km 247,400 - Km 248,900, FR Dortmund

**01.24.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.24.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.24.0003 Gehölzbestand hinter SP verjüngen**
Gehölzbestand hinter SP abschnittweise durch Auf-den-
Stock-setzen in 2 Pflegeeingriffen verjüngen. Schnitthöhe
ca. 10 bis 20 cm über dem Boden. Länge der Abschnitte
50m. Überhälter oder Stauchgruppen nach Maßgabe AG
"inselartig" erhalten. Den anschließenden 50m Abschnitt
erhalten und beim nächsten Pflegeeingriff verjüngen.
1. Pflegeeingriff abschnittweise 50 v.H. des Bestandes (1875 m²) zwischen dem 01.10.2026-28.02.2027
2. Pflegeeingriff abschnittweise 50 v.H. des Bestandes (1875 m²)zwischen dem 01.10.2027-28.02.2028
Verbleibenden Bestand schonen. Beschädigte Gehölze des
verbleibenden Bestands fachgerecht schneiden.
Abgerechnet wird die Grundfläche des Gehölzbestands
(gemessen vom Wurzelstock der Randpflanzen).
Standort = Böschung, Neigung der Fläche 1:1.
Überwuchs bis 3,00 m außerhalb des Wurzelstocks der
Randpflanzen.
Zeitraum seit letzter Verjüngung über 10 bis 20 Jahre.
Mittlere Dichte des Bestandes über 2-5 Stück/m2.
Stammholz der Verwertung nach Wahl des AN zuführen.
Schnittgut der Verwertung nach Wahl des AN zuführen.
Menge: 3750,000 m2

**01.24.0004 Baum im Bestand hinter SP fällen**
Baum im Bestand hinter SP fällen.
Verbleibenden Bestand schonen.
Schnittstelle höchstens 0,25 m über dem Erdboden.
Durchmesser über 0,10 bis 0,30 m.
Standort = Böschung. Neigung der Fläche 1:1
Stammholz nach Wahl des AN verwerten.
Schlagabraum nach Wahl des AN verwerten
Menge: 50,000 St

*Hinweis*
Arbeitsstelle hinter SP. Mit Behinderungen durch im Straßenseitenraum übliche Einbauten wie z.B. Schutzplanken, Leit- und Schilderpfosten sowie Wildschutzzäunen ist grundsätzlich zu rechnen.
Siehe Datenblatt 16

#### Unterabschnitt 01.25 Abschnitt Km 248,970 - Km 250,000, FR Dortmund

**01.25.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.25.0002 Verk.sich. kürzerer Dauer durchf.*bew. Arbeitsst. über 4 bis 8 Std.*bei Tageslicht Anordnung n. Unt.*Geb. auf Nachweis**
StL-Nr. 2110513509302112
Verkehrssicherung an Arbeitsstellen von kürzerer Dauer
betriebsfertig aufbauen, vorhalten, warten, instand
setzen, betreiben und abbauen. Vorübergehende Verkehrssicherungsmaßnahmen durchführen.
Nach Verkehrszeichenplan Bezeichnung/Nummer 'VZ-Plan der Autobahn GmbH D III/D.1 und D III/F.6'

Für bewegliche Arbeitsstelle.
Gesamtdauer der Verkehrsführung über 4 Std. bis 8 Std.
Bei Tageslicht.
Verkehrsrechtliche Anordnung nach Unterlagen des AG
einholen und zugehörige Unterlagen erstellen. Erforderliche Ortsbesichtigungen zur Erstellung der Planunterlagen für die verkehrsrechtliche Anordnung durchführen.
Anfallende Gebühren für verkehrsrechtliche Anordnung
werden auf Nachweis erstattet.
Menge: 2,000 St
Leistungsbereichkatalog: 105

**01.25.0003 Gehölzbestand hinter SP verjüngen**
Gehölzbestand hinter SP abschnittweise durch Auf-den-
Stock-setzen in 2 Pflegeeingriffen verjüngen. Schnitthöhe
ca. 10 bis 20 cm über dem Boden. Länge der Abschnitte
50m. Überhälter oder Stauchgruppen nach Maßgabe AG
"inselartig" erhalten. Den anschließenden 50m Abschnitt
erhalten und beim nächsten Pflegeeingriff verjüngen.
1. Pflegeeingriff abschnittweise 50 v.H. des Bestandes (1550 m²) zwischen dem 01.10.2026-28.02.2027
2. Pflegeeingriff abschnittweise 50 v.H. des Bestandes (1550 m²)zwischen dem 01.10.2027-28.02.2028
Verbleibenden Bestand schonen. Beschädigte Gehölze des
verbleibenden Bestands fachgerecht schneiden.
Abgerechnet wird die Grundfläche des Gehölzbestands
(gemessen vom Wurzelstock der Randpflanzen).
Standort = Böschung, Neigung der Fläche 1:1.
Überwuchs bis 3,00 m außerhalb des Wurzelstocks der
Randpflanzen.
Zeitraum seit letzter Verjüngung über 10 bis 20 Jahre.
Mittlere Dichte des Bestandes über 2-5 Stück/m2.
Stammholz der Verwertung nach Wahl des AN zuführen.
Schnittgut der Verwertung nach Wahl des AN zuführen.
Menge: 3100,000 m2

**01.25.0004 Baum im Bestand hinter SP fällen**
Baum im Bestand hinter SP fällen.
Verbleibenden Bestand schonen.
Schnittstelle höchstens 0,25 m über dem Erdboden.
Durchmesser über 0,10 bis 0,30 m.
Standort = Böschung. Neigung der Fläche 1:1
Stammholz nach Wahl des AN verwerten.
Schlagabraum nach Wahl des AN verwerten
Menge: 30,000 St

*Hinweis*
Arbeitsstelle hinter BSW. Mit Behinderungen durch im Straßenseitenraum übliche Einbauten wie z.B. Schutzplanken, Leit- und Schilderpfosten sowie Wildschutzzäunen ist grundsätzlich zu rechnen.
Siehe Datenblatt 17

#### Unterabschnitt 01.26 Abschnitt Km 276,000 - Km 275,600, FR Berlin

**01.26.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.26.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.26.0003 Gehölzbestand hinter BSW verjüngen**
Gehölzbestand hinter BSW abschnittweise durch Auf-den-
Stock-setzen in 2 Pflegeeingriffen verjüngen. Schnitthöhe
ca. 10 bis 20 cm über dem Boden. Länge der Abschnitte
50m. Überhälter oder Stauchgruppen nach Maßgabe AG
"inselartig" erhalten. Den anschließenden 50m Abschnitt
erhalten und beim nächsten Pflegeeingriff verjüngen.
1. Pflegeeingriff abschnittweise 50 v.H. des Bestandes (1000 m²) zwischen dem 01.10.2026-28.02.2027
2. Pflegeeingriff abschnittweise 50 v.H. des Bestandes (1000 m²)zwischen dem 01.10.2027-28.02.2028
Verbleibenden Bestand schonen. Beschädigte Gehölze des
verbleibenden Bestands fachgerecht schneiden.
Abgerechnet wird die Grundfläche des Gehölzbestands
(gemessen vom Wurzelstock der Randpflanzen).
Standort = Böschung, Neigung der Fläche 1:1.
Überwuchs bis 3,00 m außerhalb des Wurzelstocks der
Randpflanzen.
Zeitraum seit letzter Verjüngung über 10 bis 20 Jahre.
Mittlere Dichte des Bestandes über 2-5 Stück/m2.
Stammholz der Verwertung nach Wahl des AN zuführen.
Schnittgut der Verwertung nach Wahl des AN zuführen.
Menge: 2000,000 m2

**01.26.0004 Baum im Bestand hinter BSW fällen**
Baum im Bestand hinter SP fällen.
Verbleibenden Bestand schonen.
Schnittstelle höchstens 0,25 m über dem Erdboden.
Durchmesser über 0,10 bis 0,30 m.
Standort = Böschung. Neigung der Fläche 1:1
Stammholz nach Wahl des AN verwerten.
Schlagabraum nach Wahl des AN verwerten
Menge: 20,000 St

*Hinweis*
Arbeitsstelle hinter BSW. Mit Behinderungen durch im Straßenseitenraum übliche Einbauten wie z.B. Schutzplanken, Leit- und Schilderpfosten sowie Wildschutzzäunen ist grundsätzlich zu rechnen.
Siehe Datenblatt 18

#### Unterabschnitt 01.27 Abschnitt Km 273,400 - Km 272,210, FR Berlin

**01.27.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.27.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.27.0003 Gehölzbestand hinter BSW verjüngen**
Gehölzbestand hinter BSW abschnittweise durch Auf-den-
Stock-setzen in 2 Pflegeeingriffen verjüngen. Schnitthöhe
ca. 10 bis 20 cm über dem Boden. Länge der Abschnitte
50m. Überhälter oder Stauchgruppen nach Maßgabe AG
"inselartig" erhalten. Den anschließenden 50m Abschnitt
erhalten und beim nächsten Pflegeeingriff verjüngen.
1. Pflegeeingriff abschnittweise 50 v.H. des Bestandes (2375 m²) zwischen dem 01.10.2026-28.02.2027
2. Pflegeeingriff abschnittweise 50 v.H. des Bestandes (2375 m²)zwischen dem 01.10.2027-28.02.2028
Verbleibenden Bestand schonen. Beschädigte Gehölze des
verbleibenden Bestands fachgerecht schneiden.
Abgerechnet wird die Grundfläche des Gehölzbestands
(gemessen vom Wurzelstock der Randpflanzen).
Standort = Straßenbegleitgrün, Fläche ebenerdig.
Überwuchs bis 3,00 m außerhalb des Wurzelstocks der
Randpflanzen.
Zeitraum seit letzter Verjüngung über 10 bis 20 Jahre.
Mittlere Dichte des Bestandes über 2-5 Stück/m2.
Stammholz der Verwertung nach Wahl des AN zuführen.
Schnittgut der Verwertung nach Wahl des AN zuführen.
Menge: 4750,000 m2

**01.27.0004 Baum im Bestand hinter BSW fällen**
Baum im Bestand hinter BSW fällen.
Verbleibenden Bestand schonen.
Schnittstelle höchstens 0,25 m über dem Erdboden.
Durchmesser über 0,10 bis 0,30 m.
Standort = Böschung. Neigung der Fläche 1:1
Stammholz nach Wahl des AN verwerten.
Schlagabraum nach Wahl des AN verwerten
Menge: 40,000 St

*Hinweis*
Arbeitsstelle hinter BSW. Mit Behinderungen durch im Straßenseitenraum übliche Einbauten wie z.B. Schutzplanken, Leit- und Schilderpfosten sowie Wildschutzzäunen ist grundsätzlich zu rechnen.
Siehe Datenblatt 19

#### Unterabschnitt 01.28 Abschnitt Km 271,850 - Km 271,730, FR Berlin

**01.28.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.28.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.28.0003 Gehölzbestand hinter BSW verjüngen**
Gehölzbestand hinter BSW abschnittweise durch Auf-den-
Stock-setzen in 2 Pflegeeingriffen verjüngen. Schnitthöhe
ca. 10 bis 20 cm über dem Boden. Länge der Abschnitte
50m. Überhälter oder Stauchgruppen nach Maßgabe AG
"inselartig" erhalten. Den anschließenden 50m Abschnitt
erhalten und beim nächsten Pflegeeingriff verjüngen.
1. Pflegeeingriff abschnittweise 50 v.H. des Bestandes (240 m²) zwischen dem 01.10.2026-28.02.2027
2. Pflegeeingriff abschnittweise 50 v.H. des Bestandes (240 m²)zwischen dem 01.10.2027-28.02.2028
Verbleibenden Bestand schonen. Beschädigte Gehölze des
verbleibenden Bestands fachgerecht schneiden.
Abgerechnet wird die Grundfläche des Gehölzbestands
(gemessen vom Wurzelstock der Randpflanzen).
Standort = Straßenbegleitgrün, Fläche ebenerdig.
Überwuchs bis 3,00 m außerhalb des Wurzelstocks der
Randpflanzen.
Zeitraum seit letzter Verjüngung über 10 bis 20 Jahre.
Mittlere Dichte des Bestandes über 2 Stück/m2.
Stammholz der Verwertung nach Wahl des AN zuführen.
Schnittgut der Verwertung nach Wahl des AN zuführen.
Menge: 480,000 m2

**01.28.0004 Baum im Bestand hinter BSW fällen**
Baum im Bestand hinter BSW fällen.
Verbleibenden Bestand schonen.
Schnittstelle höchstens 0,25 m über dem Erdboden.
Durchmesser über 0,10 bis 0,30 m.
Standort = Böschung. Neigung der Fläche 1:1
Stammholz nach Wahl des AN verwerten.
Schlagabraum nach Wahl des AN verwerten
Menge: 15,000 St

*Hinweis*
Arbeitsstelle hinter BSW. Mit Behinderungen durch im Straßenseitenraum übliche Einbauten wie z.B. Schutzplanken, Leit- und Schilderpfosten sowie Wildschutzzäunen ist grundsätzlich zu rechnen.
Siehe Datenblatt 20

#### Unterabschnitt 01.29 Abschnitt Km 261,430 - Km 260,880, FR Berlin

**01.29.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.29.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.29.0003 Gehölzbestand hinter BSW verjüngen**
Gehölzbestand hinter BSW abschnittweise durch Auf-den-
Stock-setzen in 2 Pflegeeingriffen verjüngen. Schnitthöhe
ca. 10 bis 20 cm über dem Boden. Länge der Abschnitte
50m. Überhälter oder Stauchgruppen nach Maßgabe AG
"inselartig" erhalten. Den anschließenden 50m Abschnitt
erhalten und beim nächsten Pflegeeingriff verjüngen.
1. Pflegeeingriff abschnittweise 50 v.H. des Bestandes (550 m²) zwischen dem 01.10.2026-28.02.2027
2. Pflegeeingriff abschnittweise 50 v.H. des Bestandes (550 m²)zwischen dem 01.10.2027-28.02.2028
Verbleibenden Bestand schonen. Beschädigte Gehölze des
verbleibenden Bestands fachgerecht schneiden.
Abgerechnet wird die Grundfläche des Gehölzbestands (gemessen vom Wurzelstock der Randpflanzen).
Standort = Straßenbegleitgrün, Fläche ebenerdig.
Überwuchs bis 3,00 m außerhalb des Wurzelstocks der
Randpflanzen.
Zeitraum seit letzter Verjüngung über 5 bis 10 Jahre.
Mittlere Dichte des Bestandes über 2-3 Stück/m2.
Stammholz der Verwertung nach Wahl des AN zuführen.
Schnittgut der Verwertung nach Wahl des AN zuführen.
Menge: 1100,000 m2

*Hinweis*
Arbeitsstelle hinter SP. Mit Behinderungen durch im Straßenseitenraum übliche Einbauten wie z.B. Schutzplanken, Leit- und Schilderpfosten sowie Wildschutzzäunen ist grundsätzlich zu rechnen.
Siehe Datenblatt 21

#### Unterabschnitt 01.30 Abschnitt Km 260,880 - Km 260,500, FR Berlin

**01.30.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.30.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.30.0003 Gehölzbestand hinter SP verjüngen**
Gehölzbestand hinter SP abschnittweise durch Auf-den-
Stock-setzen in 2 Pflegeeingriffen verjüngen. Schnitthöhe
ca. 10 bis 20 cm über dem Boden. Länge der Abschnitte
50m. Überhälter oder Stauchgruppen nach Maßgabe AG
"inselartig" erhalten. Den anschließenden 50m Abschnitt
erhalten und beim nächsten Pflegeeingriff verjüngen.
1. Pflegeeingriff abschnittweise 50 v.H. des Bestandes (330 m²) zwischen dem 01.10.2026-28.02.2027
2. Pflegeeingriff abschnittweise 50 v.H. des Bestandes (330 m²)zwischen dem 01.10.2027-28.02.2028
Verbleibenden Bestand schonen. Beschädigte Gehölze des
verbleibenden Bestands fachgerecht schneiden.
Abgerechnet wird die Grundfläche des Gehölzbestands (gemessen vom Wurzelstock der Randpflanzen).
Standort = Straßenbegleitgrün, Fläche ebenerdig.
Überwuchs bis 3,00 m außerhalb des Wurzelstocks der
Randpflanzen.
Zeitraum seit letzter Verjüngung über 5 bis 10 Jahre.
Mittlere Dichte des Bestandes über 2-3 Stück/m2.
Stammholz der Verwertung nach Wahl des AN zuführen.
Schnittgut der Verwertung nach Wahl des AN zuführen.
Menge: 660,000 m2

*Hinweis*
Mit Behinderungen durch im Straßenseitenraum übliche
Einbauten wie z.B. Schutzplanken, Leit- und
Schilderpfosten sowie Wildschutzzäunen ist grundsätzlich zu rechnen. Siehe Datenblatt 22

#### Unterabschnitt 01.31 Abschnitt Km 252,800 - Km 252,400, FR Berlin

**01.31.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.31.0002 Verk.sich. kürzerer Dauer durchf.*bew. Arbeitsst. über 4 bis 8 Std.*bei Tageslicht Anordnung n. Unt.*Geb. auf Nachweis**
StL-Nr. 2110513509302112
Verkehrssicherung an Arbeitsstellen von kürzerer Dauer
betriebsfertig aufbauen, vorhalten, warten, instand
setzen, betreiben und abbauen. Vorübergehende Verkehrssicherungsmaßnahmen durchführen.
Nach Verkehrszeichenplan Bezeichnung/Nummer 'VZ-Plan der Autobahn GmbH D III/D.1 und D III/F.6'

Für bewegliche Arbeitsstelle.
Gesamtdauer der Verkehrsführung über 4 Std. bis 8 Std.
Bei Tageslicht.
Verkehrsrechtliche Anordnung nach Unterlagen des AG
einholen und zugehörige Unterlagen erstellen. Erforderliche Ortsbesichtigungen zur Erstellung der Planunterlagen für die verkehrsrechtliche Anordnung durchführen.
Anfallende Gebühren für verkehrsrechtliche Anordnung
werden auf Nachweis erstattet.
Menge: 2,000 St
Leistungsbereichkatalog: 105

**01.31.0003 Gehölzbestand hinter SP verjüngen**
Gehölzbestand hinter SP abschnittweise durch Auf-den-
Stock-setzen in 2 Pflegeeingriffen verjüngen. Schnitthöhe
ca. 10 bis 20 cm über dem Boden. Länge der Abschnitte
50m. Überhälter oder Stauchgruppen nach Maßgabe AG
"inselartig" erhalten. Den anschließenden 50m Abschnitt
erhalten und beim nächsten Pflegeeingriff verjüngen.
1. Pflegeeingriff abschnittweise 50 v.H. des Bestandes (400 m²) zwischen dem 01.10.2026-28.02.2027
2. Pflegeeingriff abschnittweise 50 v.H. des Bestandes (400 m²)zwischen dem 01.10.2027-28.02.2028
Verbleibenden Bestand schonen. Beschädigte Gehölze des
verbleibenden Bestands fachgerecht schneiden.
Abgerechnet wird die Grundfläche des Gehölzbestands (gemessen vom Wurzelstock der Randpflanzen).
Standort = Böschung, Neigung der Fläche 1:1.
Überwuchs bis 3,00 m außerhalb des Wurzelstocks der
Randpflanzen.
Zeitraum seit letzter Verjüngung über 20 bis 30 Jahre.
Mittlere Dichte des Bestandes über 2-3 Stück/m2.
Stammholz der Verwertung nach Wahl des AN zuführen.
Schnittgut der Verwertung nach Wahl des AN zuführen.
Menge: 800,000 m2

*Hinweis*
Arbeitsstelle hinter SP. Mit Behinderungen durch im Straßenseitenraum übliche Einbauten wie z.B. Schutzplanken, Leit- und Schilderpfosten sowie Wildschutzzäunen ist grundsätzlich zu rechnen.
Siehe Datenblatt 23

#### Unterabschnitt 01.32 Abschnitt Km 252,000 - Km 251,720, FR Berlin

**01.32.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.32.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.32.0003 Gehölzbestand hinter SP verjüngen**
Gehölzbestand hinter SP abschnittweise durch Auf-den-
Stock-setzen in 2 Pflegeeingriffen verjüngen. Schnitthöhe
ca. 10 bis 20 cm über dem Boden. Länge der Abschnitte
50m. Überhälter oder Stauchgruppen nach Maßgabe AG
"inselartig" erhalten. Den anschließenden 50m Abschnitt
erhalten und beim nächsten Pflegeeingriff verjüngen.
1. Pflegeeingriff abschnittweise 50 v.H. des Bestandes (425 m²) zwischen dem 01.10.2026-28.02.2027
2. Pflegeeingriff abschnittweise 50 v.H. des Bestandes (425 m²)zwischen dem 01.10.2027-28.02.2028
Verbleibenden Bestand schonen. Beschädigte Gehölze des
verbleibenden Bestands fachgerecht schneiden.
Abgerechnet wird die Grundfläche des Gehölzbestands (gemessen vom Wurzelstock der Randpflanzen).
Standort = Böschung, Neigung der Fläche 1:1.
Überwuchs bis 3,00 m außerhalb des Wurzelstocks der
Randpflanzen.
Zeitraum seit letzter Verjüngung über 20 bis 30 Jahre.
Mittlere Dichte des Bestandes über 2-3 Stück/m2.
Stammholz der Verwertung nach Wahl des AN zuführen.
Schnittgut der Verwertung nach Wahl des AN zuführen.
Menge: 850,000 m2

*Hinweis*
Arbeitsstelle hinter LSW. Die Arbeitsstelle ist rückwärtig erreichbar. Zuwegungen zum Arbeitsbereich muss hergestellt werden. Genehmigung für die Nutzung der Flächen einholen. Nach Beendigung der Arbeiten sind die Flächen und Wege entsprechend dem ursprünglichen Zustand wiederherzustellen. Siehe Datenblatt 24

#### Unterabschnitt 01.33 Abschnitt Km 242,320 - Km 241,645, FR Berlin

**01.33.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.33.0002 Gehölzbestand hinter LSW verjüngen**
Gehölzbestand hinter LSW abschnittweise durch Auf-den-
Stock-setzen in 2 Pflegeeingriffen verjüngen. Schnitthöhe
ca. 10 bis 20 cm über dem Boden. Länge der Abschnitte
50m. Überhälter oder Stauchgruppen nach Maßgabe AG
"inselartig" erhalten. Den anschließenden 50m Abschnitt
erhalten und beim nächsten Pflegeeingriff verjüngen.
1. Pflegeeingriff abschnittweise 50 v.H. des Bestandes (1000 m²) zwischen dem 01.10.2026-28.02.2027
2. Pflegeeingriff abschnittweise 50 v.H. des Bestandes (1000 m²)zwischen dem 01.10.2027-28.02.2028
Verbleibenden Bestand schonen. Beschädigte Gehölze des
verbleibenden Bestands fachgerecht schneiden.
Abgerechnet wird die Grundfläche des Gehölzbestands (gemessen vom Wurzelstock der Randpflanzen).
Standort = Straßenbegleitgrün, Fläche ebenerdig.
Überwuchs bis 3,00 m außerhalb des Wurzelstocks der
Randpflanzen.
Zeitraum seit letzter Verjüngung über 20 bis 30 Jahre.
Mittlere Dichte des Bestandes über 2-3 Stück/m2.
Stammholz der Verwertung nach Wahl des AN zuführen.
Schnittgut der Verwertung nach Wahl des AN zuführen.
Menge: 2000,000 m2

**01.33.0003 Baum im Bestand hinter LSW fällen**
Baum im Bestand hinter LSW fällen.
Verbleibenden Bestand schonen.
Schnittstelle höchstens 0,25 m über dem Erdboden.
Durchmesser über 0,10 bis 0,30 m.
Standort = Böschung. Neigung der Fläche 1:1
Stammholz nach Wahl des AN verwerten.
Schlagabraum nach Wahl des AN verwerten
Menge: 40,000 St

*Hinweis*
Arbeitsstelle hinter LSW. Arbeitsstelle hinter LSW. Arbeiten über die LSW von BAB aus.
Siehe Datenblatt 25

#### Unterabschnitt 01.34 Abschnitt Km 241,530 - Km 241,150, FR Berlin

**01.34.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.34.0002 Verk.sich. kürzerer Dauer durchf.*bew. Arbeitsst. über 4 bis 8 Std.*bei Tageslicht Anordnung n. Unt.*Geb. auf Nachweis**
StL-Nr. 2110513509302112
Verkehrssicherung an Arbeitsstellen von kürzerer Dauer
betriebsfertig aufbauen, vorhalten, warten, instand
setzen, betreiben und abbauen. Vorübergehende Verkehrssicherungsmaßnahmen durchführen.
Nach Verkehrszeichenplan Bezeichnung/Nummer 'VZ-Plan der Autobahn GmbH D III/D.1 und D III/F.6'

Für bewegliche Arbeitsstelle.
Gesamtdauer der Verkehrsführung über 4 Std. bis 8 Std.
Bei Tageslicht.
Verkehrsrechtliche Anordnung nach Unterlagen des AG
einholen und zugehörige Unterlagen erstellen. Erforderliche Ortsbesichtigungen zur Erstellung der Planunterlagen für die verkehrsrechtliche Anordnung durchführen.
Anfallende Gebühren für verkehrsrechtliche Anordnung
werden auf Nachweis erstattet.
Menge: 2,000 St
Leistungsbereichkatalog: 105

**01.34.0003 Gehölzbestand hinter LSW verjüngen**
Gehölzbestand hinter LSW abschnittweise durch Auf-den-Stock-setzen in 2 Pflegeeingriffen verjüngen. Schnitthöhe ca. 10 bis 20 cm über dem Boden. Länge der Abschnitte 50m. Überhälter oder Stauchgruppen nach Maßgabe AG "inselartig" erhalten. Den anschließenden 50m Abschnitt erhalten und beim nächsten Pflegeeingriff verjüngen.
1. Pflegeeingriff abschnittweise 50 v.H. des Bestandes (575 m²) zwischen dem 01.10.2026-28.02.2027
2. Pflegeeingriff abschnittweise 50 v.H. des Bestandes (575 m²)zwischen dem 01.10.2027-28.02.2028
Verbleibenden Bestand schonen. Beschädigte Gehölze des verbleibenden Bestands fachgerecht schneiden. Abgerechnet wird die Grundfläche des Gehölzbestands (gemessen vom Wurzelstock der Randpflanzen).
Standort = Straßenbegleitgrün, Fläche ebenerdig.
Überwuchs bis 3,00 m außerhalb des Wurzelstocks der
Randpflanzen.
Zeitraum seit letzter Verjüngung über 20 bis 30 Jahre.
Mittlere Dichte des Bestandes über 2-3 Stück/m2.
Stammholz der Verwertung nach Wahl des AN zuführen.
Schnittgut der Verwertung nach Wahl des AN zuführen.
Menge: 1150,000 m2

**01.34.0004 Baum im Bestand hinter LSW fällen**
Baum im Bestand hinter LSW fällen.
Verbleibenden Bestand schonen.
Schnittstelle höchstens 0,25 m über dem Erdboden.
Durchmesser über 0,10 bis 0,30 m.
Standort = Böschung. Neigung der Fläche 1:1
Stammholz nach Wahl des AN verwerten.
Schlagabraum nach Wahl des AN verwerten
Menge: 40,000 St

*Hinweis*
Arbeitsstelle hinter LSW. Arbeitsstelle hinter LSW. Arbeiten über die LSW von BAB aus. Siehe Datenblatt 26

#### Unterabschnitt 01.35 Km 241,050, FR Berlin

**01.35.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.35.0002 Verk.sich. kürzerer Dauer durchf.*bew. Arbeitsst. über 4 bis 8 Std.*bei Tageslicht Anordnung n. Unt.*Geb. auf Nachweis**
StL-Nr. 2110513509302112
Verkehrssicherung an Arbeitsstellen von kürzerer Dauer
betriebsfertig aufbauen, vorhalten, warten, instand
setzen, betreiben und abbauen. Vorübergehende Verkehrssicherungsmaßnahmen durchführen.
Nach Verkehrszeichenplan Bezeichnung/Nummer 'VZ-Plan der Autobahn GmbH D III/G.6'

Für bewegliche Arbeitsstelle.
Gesamtdauer der Verkehrsführung über 4 Std. bis 8 Std.
Bei Tageslicht.
Verkehrsrechtliche Anordnung nach Unterlagen des AG
einholen und zugehörige Unterlagen erstellen. Erforderliche Ortsbesichtigungen zur Erstellung der Planunterlagen für die verkehrsrechtliche Anordnung durchführen.
Anfallende Gebühren für verkehrsrechtliche Anordnung
werden auf Nachweis erstattet.
Menge: 2,000 St
Leistungsbereichkatalog: 105

**01.35.0003 Gehölzbestand hinter LSW verjüngen**
Gehölzbestand hinter LSW abschnittweise durch Auf-den-
Stock-setzen in 2 Pflegeeingriffen verjüngen. Schnitthöhe
ca. 10 bis 20 cm über dem Boden. Länge der Abschnitte
 50m. Überhälter oder Stauchgruppen nach Maßgabe AG
"inselartig" erhalten. Den anschließenden 50m Abschnitt
erhalten und beim nächsten Pflegeeingriff verjüngen.
1. Pflegeeingriff abschnittweise 50 v.H. des Bestandes (150 m²) zwischen dem 01.10.2026-28.02.2027
2. Pflegeeingriff abschnittweise 50 v.H. des Bestandes (150 m²)zwischen dem 01.10.2027-28.02.2028
Verbleibenden Bestand schonen. Beschädigte Gehölze des
verbleibenden Bestands fachgerecht schneiden.
Abgerechnet wird die Grundfläche des Gehölzbestands (gemessen vom Wurzelstock der Randpflanzen).
Standort = Straßenbegleitgrün, Fläche ebenerdig.
Überwuchs bis 3,00 m außerhalb des Wurzelstocks der
Randpflanzen.
Zeitraum seit letzter Verjüngung über 20 bis 30 Jahre.
Mittlere Dichte des Bestandes über 2-3 Stück/m2.
Stammholz der Verwertung nach Wahl des AN zuführen.
Schnittgut der Verwertung nach Wahl des AN zuführen.
Menge: 300,000 m2

**01.35.0004 Baum im Bestand hinter LSW fällen**
Baum im Bestand hinter LSW fällen.
Verbleibenden Bestand schonen.
Schnittstelle höchstens 0,25 m über dem Erdboden.
Durchmesser über 0,10 bis 0,30 m.
Standort = Böschung. Neigung der Fläche 1:1
Stammholz nach Wahl des AN verwerten.
Schlagabraum nach Wahl des AN verwerten
Menge: 50,000 St

*Hinweis*
Arbeitsstelle hinter SP. Mit Behinderungen durch im Straßenseitenraum übliche Einbauten wie z.B. Schutzplanken, Leit- und Schilderpfosten sowie Wildschutzzäunen ist grundsätzlich zu rechnen.
Siehe Datenblatt 27

#### Unterabschnitt 01.36 Abschnitt Km 252,400 - Km 253,150, FR Dortmund

**01.36.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.36.0002 Verk.sich. kürzerer Dauer durchf.*bew. Arbeitsst. über 4 bis 8 Std.*bei Tageslicht Anordnung n. Unt.*Geb. auf Nachweis**
StL-Nr. 2110513509302112
Verkehrssicherung an Arbeitsstellen von kürzerer Dauer
betriebsfertig aufbauen, vorhalten, warten, instand
setzen, betreiben und abbauen. Vorübergehende Verkehrssicherungsmaßnahmen durchführen.
Nach Verkehrszeichenplan Bezeichnung/Nummer 'VZ-Plan der Autobahn GmbH D III/D.1 und D III/G.6'

Für bewegliche Arbeitsstelle.
Gesamtdauer der Verkehrsführung über 4 Std. bis 8 Std.
Bei Tageslicht.
Verkehrsrechtliche Anordnung nach Unterlagen des AG
einholen und zugehörige Unterlagen erstellen. Erforderliche Ortsbesichtigungen zur Erstellung der Planunterlagen für die verkehrsrechtliche Anordnung durchführen.
Anfallende Gebühren für verkehrsrechtliche Anordnung
werden auf Nachweis erstattet.
Menge: 2,000 St
Leistungsbereichkatalog: 105

**01.36.0003 Gehölzbestand hinter SP verjüngen**
Gehölzbestand hinter SP abschnittweise durch Auf-den-
Stock-setzen in 2 Pflegeeingriffen verjüngen. Schnitthöhe
ca. 10 bis 20 cm über dem Boden. Länge der Abschnitte
50m. Überhälter oder Stauchgruppen nach Maßgabe AG
"inselartig" erhalten. Den anschließenden 50m Abschnitt
erhalten und beim nächsten Pflegeeingriff verjüngen.
1. Pflegeeingriff abschnittweise 50 v.H. des Bestandes (825 m²) zwischen dem 01.10.2026-28.02.2027
2. Pflegeeingriff abschnittweise 50 v.H. des Bestandes (825 m²)zwischen dem 01.10.2027-28.02.2028
Verbleibenden Bestand schonen. Beschädigte Gehölze des
verbleibenden Bestands fachgerecht schneiden.
Abgerechnet wird die Grundfläche des Gehölzbestands (gemessen vom Wurzelstock der Randpflanzen).
Standort = Straßenbegleitgrün, Fläche ebenerdig.
Überwuchs bis 3,00 m außerhalb des Wurzelstocks der
Randpflanzen.
Zeitraum seit letzter Verjüngung über 20 bis 30 Jahre.
Mittlere Dichte des Bestandes über 2-3 Stück/m2.
Stammholz der Verwertung nach Wahl des AN zuführen.
Schnittgut der Verwertung nach Wahl des AN zuführen.
Menge: 1650,000 m2

**01.36.0004 Baum im Bestand hinter SP fällen**
Baum im Bestand hinter LSW fällen.
Verbleibenden Bestand schonen.
Schnittstelle höchstens 0,25 m über dem Erdboden.
Durchmesser über 0,10 bis 0,30 m.
Standort = Böschung. Neigung der Fläche 1:1
Stammholz nach Wahl des AN verwerten.
Schlagabraum nach Wahl des AN verwerten
Menge: 70,000 St

*Hinweis*
Arbeitsstelle hinter SP. Mit Behinderungen durch im Straßenseitenraum übliche Einbauten wie z.B. Schutzplanken, Leit- und Schilderpfosten sowie Wildschutzzäunen ist grundsätzlich zu rechnen.
Siehe Datenblatt 28

#### Unterabschnitt 01.37 Abschnitt Km 258,000 - Km 258,200, FR Dortmund

**01.37.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.37.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.37.0003 Gehölzbestand hinter SP verjüngen**
Gehölzbestand hinter SP abschnittweise durch Auf-den-
Stock-setzen in 2 Pflegeeingriffen verjüngen. Schnitthöhe
ca. 10 bis 20 cm über dem Boden. Länge der Abschnitte
50m. Überhälter oder Stauchgruppen nach Maßgabe AG
"inselartig" erhalten. Den anschließenden 50m Abschnitt erhalten und beim nächsten Pflegeeingriff verjüngen.
1. Pflegeeingriff abschnittweise 50 v.H. des Bestandes (300 m²) zwischen dem 01.10.2026-28.02.2027
2. Pflegeeingriff abschnittweise 50 v.H. des Bestandes (300 m²)zwischen dem 01.10.2027-28.02.2028
Verbleibenden Bestand schonen. Beschädigte Gehölze des
verbleibenden Bestands fachgerecht schneiden.
Abgerechnet wird die Grundfläche des Gehölzbestands (gemessen vom Wurzelstock der Randpflanzen).
Standort = Böschung, Neigung der Fläche 1:1.
Überwuchs bis 3,00 m außerhalb des Wurzelstocks der
Randpflanzen.
Zeitraum seit letzter Verjüngung über 20 bis 30 Jahre.
Mittlere Dichte des Bestandes über 2-3 Stück/m2.
Stammholz der Verwertung nach Wahl des AN zuführen.
Schnittgut der Verwertung nach Wahl des AN zuführen.
Menge: 600,000 m2

**01.37.0004 Baum im Bestand hinter SP fällen**
Baum im Bestand hinter LSW fällen.
Verbleibenden Bestand schonen.
Schnittstelle höchstens 0,25 m über dem Erdboden.
Durchmesser über 0,10 bis 0,30 m.
Standort = Böschung. Neigung der Fläche 1:1
Stammholz nach Wahl des AN verwerten.
Schlagabraum nach Wahl des AN verwerten
Menge: 35,000 St

*Hinweis*
Arbeitsstelle hinter SP. Mit Behinderungen durch im Straßenseitenraum übliche Einbauten wie z.B. Schutzplanken, Leit- und Schilderpfosten sowie Wildschutzzäunen ist grundsätzlich zu rechnen.
Siehe Datenblatt 29

#### Unterabschnitt 01.38 Abschnitt Km 258,350 - Km 258,900, FR Dortmund

**01.38.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.38.0002 Verk.sich. kürzerer Dauer durchf.*bew. Arbeitsst. über 4 bis 8 Std.*bei Tageslicht Anordnung n. Unt.*Geb. auf Nachweis**
StL-Nr. 2110513509302112
Verkehrssicherung an Arbeitsstellen von kürzerer Dauer
betriebsfertig aufbauen, vorhalten, warten, instand
setzen, betreiben und abbauen. Vorübergehende Verkehrssicherungsmaßnahmen durchführen.
Nach Verkehrszeichenplan Bezeichnung/Nummer 'VZ-Plan der Autobahn GmbH D III/D.1'

Für bewegliche Arbeitsstelle.
Gesamtdauer der Verkehrsführung über 4 Std. bis 8 Std.
Bei Tageslicht.
Verkehrsrechtliche Anordnung nach Unterlagen des AG
einholen und zugehörige Unterlagen erstellen. Erforderliche Ortsbesichtigungen zur Erstellung der Planunterlagen für die verkehrsrechtliche Anordnung durchführen.
Anfallende Gebühren für verkehrsrechtliche Anordnung
werden auf Nachweis erstattet.
Menge: 2,000 St
Leistungsbereichkatalog: 105

**01.38.0003 Gehölzbestand hinter SP verjüngen**
Gehölzbestand hinter SP abschnittweise durch Auf-den-
Stock-setzen in 2 Pflegeeingriffen verjüngen. Schnitthöhe
ca. 10 bis 20 cm über dem Boden. Länge der Abschnitte
50m. Überhälter oder Stauchgruppen nach Maßgabe AG
"inselartig" erhalten. Den anschließenden 50m Abschnitt erhalten und beim nächsten Pflegeeingriff verjüngen.
1. Pflegeeingriff abschnittweise 50 v.H. des Bestandes (825 m²) zwischen dem 01.10.2026-28.02.2027
2. Pflegeeingriff abschnittweise 50 v.H. des Bestandes (825 m²)zwischen dem 01.10.2027-28.02.2028
Verbleibenden Bestand schonen. Beschädigte Gehölze des
 verbleibenden Bestands fachgerecht schneiden.
Abgerechnet wird die Grundfläche des Gehölzbestands (gemessen vom Wurzelstock der Randpflanzen).
Standort = Böschung, Neigung der Fläche 1:1.
Überwuchs bis 3,00 m außerhalb des Wurzelstocks der
Randpflanzen.
Zeitraum seit letzter Verjüngung über 20 bis 30 Jahre.
Mittlere Dichte des Bestandes über 2-3 Stück/m2.
Stammholz der Verwertung nach Wahl des AN zuführen.
Schnittgut der Verwertung nach Wahl des AN zuführen.
Menge: 1650,000 m2

**01.38.0004 Baum im Bestand hinter SP fällen**
Baum im Bestand hinter LSW fällen.
Verbleibenden Bestand schonen.
Schnittstelle höchstens 0,25 m über dem Erdboden.
Durchmesser über 0,10 bis 0,30 m.
Standort = Böschung. Neigung der Fläche 1:1
Stammholz nach Wahl des AN verwerten.
Schlagabraum nach Wahl des AN verwerten
Menge: 50,000 St

*Hinweis*
Arbeitsstelle hinter SP. Mit Behinderungen durch im Straßenseitenraum übliche Einbauten wie z.B. Schutzplanken, Leit- und Schilderpfosten sowie Wildschutzzäunen ist grundsätzlich zu rechnen.
Siehe Datenblatt 30

#### Unterabschnitt 01.39 Abschnitt Km 259,125 - Km 259,250, FR Dortmund

**01.39.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 2,000 St

**01.39.0002 Verk.sich. kürzerer Dauer durchf.*bew. Arbeitsst. über 4 bis 8 Std.*bei Tageslicht Anordnung n. Unt.*Geb. auf Nachweis**
StL-Nr. 2110513509302112
Verkehrssicherung an Arbeitsstellen von kürzerer Dauer
betriebsfertig aufbauen, vorhalten, warten, instand
setzen, betreiben und abbauen. Vorübergehende Verkehrssicherungsmaßnahmen durchführen.
Nach Verkehrszeichenplan Bezeichnung/Nummer 'VZ-Plan der Autobahn GmbH D III/D.1 und D III/F.6'

Für bewegliche Arbeitsstelle.
Gesamtdauer der Verkehrsführung über 4 Std. bis 8 Std.
Bei Tageslicht.
Verkehrsrechtliche Anordnung nach Unterlagen des AG
einholen und zugehörige Unterlagen erstellen. Erforderliche Ortsbesichtigungen zur Erstellung der Planunterlagen für die verkehrsrechtliche Anordnung durchführen.
Anfallende Gebühren für verkehrsrechtliche Anordnung
werden auf Nachweis erstattet.
Menge: 2,000 St
Leistungsbereichkatalog: 105

**01.39.0003 Gehölzbestand hinter SP verjüngen**
Gehölzbestand hinter SP abschnittweise durch Auf-den-
Stock-setzen in 2 Pflegeeingriffen verjüngen. Schnitthöhe
ca. 10 bis 20 cm über dem Boden. Länge der Abschnitte
50m. Überhälter oder Stauchgruppen nach Maßgabe AG
"inselartig" erhalten. Den anschließenden 50m Abschnitt
erhalten und beim nächsten Pflegeeingriff verjüngen.
1. Pflegeeingriff abschnittweise 50 v.H. des Bestandes (187 m²) zwischen dem 01.10.2026-28.02.2027
2. Pflegeeingriff abschnittweise 50 v.H. des Bestandes (187 m²)zwischen dem 01.10.2027-28.02.2028
Verbleibenden Bestand schonen. Beschädigte Gehölze des
verbleibenden Bestands fachgerecht schneiden.
Abgerechnet wird die Grundfläche des Gehölzbestands (gemessen vom Wurzelstock der Randpflanzen).
Standort = Straßenbegleitgrün, Fläche ebenerdig.
Überwuchs bis 3,00 m außerhalb des Wurzelstocks der
Randpflanzen.
Zeitraum seit letzter Verjüngung über 20 bis 30 Jahre.
Mittlere Dichte des Bestandes über 2-3 Stück/m2.
Stammholz der Verwertung nach Wahl des AN zuführen.
Schnittgut der Verwertung nach Wahl des AN zuführen.
Menge: 375,000 m2

**01.39.0004 Baum im Bestand hinter SP fällen**
Baum im Bestand hinter LSW fällen.
Verbleibenden Bestand schonen.
Schnittstelle höchstens 0,25 m über dem Erdboden.
Durchmesser über 0,10 bis 0,30 m.
Standort = Böschung. Neigung der Fläche 1:1
Stammholz nach Wahl des AN verwerten.
Schlagabraum nach Wahl des AN verwerten
Menge: 20,000 St

*Hinweis*
Arbeitsstelle auf Rastanlage Garbsen Nord, angrenzend an K 341. Mit Behinderungen durch im Straßenseitenraum übliche Einbauten wie z.B. Schutzplanken, Leit- und
Schilderpfosten sowie Wildschutzzäunen ist grundsätzlich zu rechnen.

#### Unterabschnitt 01.40 Abschnitt Km 237,900 - Km 238,250, FR Dortmund

**01.40.0001 Arbeitsst. kürz. D. einr. u. räumen**
Arbeitsstelle kürzerer Dauer für Baumfäll- und
Gehölzpflegearbeiten für einen Arbeitstag auch an
wechselnden Standorten einrichten, umsetzen und räumen.
Geräte, Werkzeuge und sonstige Betriebsmittel, die zur
vertragsgemäßen Ausführung der Leistungen erforderlich sind, zur Arbeitsstelle bringen, umsetzen und nach
Beendigung der Arbeiten entfernen.
Erlaubnis zur Nutzung von Wegen und Flächen einholen.
Zufahrt zum Arbeitsbereich bei Bedarf nach Wahl des AN
herstellen.
Benutzte Flächen und Wege entsprechend dem
ursprünglichen Zustand herrichten.
Dauer der Arbeitsstellen Unterhaltung je Arbeitstag
über 5 Std. bis 10 Std.
Kosten für vorhalten, unterhalten und betreiben der
Geräte und Anlagen werden mit dem Einheitspreis der
betreffenden Teilleistungen vergütet.
Abrechnung einmalig je Arbeitstag von über 5 Std. bis
10 Std. Dauer.
Menge: 1,000 St

**01.40.0002 Verk.sich. kürzerer Dauer durchf.*bew. Arbeitsst. über 4 bis 8 Std.*bei Tageslicht Anordnung n. Unt.*Geb. auf Nachweis**
StL-Nr. 2110513509302112
Verkehrssicherung an Arbeitsstellen von kürzerer Dauer
betriebsfertig aufbauen, vorhalten, warten, instand
setzen, betreiben und abbauen. Vorübergehende Verkehrssicherungsmaßnahmen durchführen.
Nach Verkehrszeichenplan Bezeichnung/Nummer 'RSA Regelplan C II/4'

Für bewegliche Arbeitsstelle.
Gesamtdauer der Verkehrsführung über 4 Std. bis 8 Std.
Bei Tageslicht.
Verkehrsrechtliche Anordnung nach Unterlagen des AG
einholen und zugehörige Unterlagen erstellen. Erforderliche Ortsbesichtigungen zur Erstellung der Planunterlagen für die verkehrsrechtliche Anordnung durchführen.
Anfallende Gebühren für verkehrsrechtliche Anordnung
werden auf Nachweis erstattet.
Menge: 1,000 St
Leistungsbereichkatalog: 105

**01.40.0003 Baum im Bestand fällen**
Baum im Bestand fällen.
Verbleibenden Bestand schonen.
Schnittstelle höchstens 0,25 m über dem Erdboden.
Durchmesser über 0,10 bis 0,30 m.
Standort = Straßenbegleitgrün. Fläche ebenerdig.
Stammholz nach Wahl des AN verwerten.
Schlagabraum nach Wahl des AN verwerten
Menge: 15,000 St

**01.40.0004 Baum im Bestand fällen**
Baum im Bestand fällen.
Verbleibenden Bestand schonen.
Schnittstelle höchstens 0,25 m über dem Erdboden.
Durchmesser über 0,30 bis 0,50 m.
Standort = Straßenbegleitgrün. Fläche ebenerdig.
Stammholz nach Wahl des AN verwerten.
Schlagabraum nach Wahl des AN verwerten
Menge: 1,000 St
